# Geländer
Angebotsaufforderung (GAEB 90, DA83)
Währung: EUR

## Zusätzlicher Text
Liefern und montieren der neuen Balkongeländer.

## Zusätzlicher Text
Grundstück:
Peschelstraße 4-14 in 01139 Dresden

Projekt Kürzel:
PESCH

Balkonsanierung
Bei dem Bauvorhaben Peschelstraße 4-14 handelt es sich um ein
4-geschossiges (EG-3.OG) Mehrfamilienhaus.
Das Gebäude ist unterkellert und die Fassaden sind verputzt.
Straßenseitig verfügt das Mehrfamilienhaus über Balkone.
Die Arbeiten werden in Bauabschnitten durchgeführt.

Länge eines Balkon: ca. 3,66m, mit Seitenwand ca. 4,00m
Fläche des Balkons: ca. 5,00m²

## Zusätzlicher Text
ZUSÄTZLICHE TECHNISCHE VORBEMERKUNGEN METALLBAU AUSSEN

Der sachliche Geltungsbereich ergibt sich ebenso wie die technische
Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von
Stahlbauteilen durch Beschichtungssysteme
DIN EN ISO 8501  Vorbereitung von Stahloberflächen vor dem Auftragen
von Beschichtungsstoffen

DASt-Richtlinie 007  Lieferung, Verarbeitung und Anwendung wetterfester
Baustähle, Herausgeber: Deutscher Ausschuss für Stahlbau
Merkblatt 405  Korrosionsschutz von Stahlkonstruktionen durch
Beschichtungssysteme, Herausgeber: Stahl-Informations-Zentrum
Merkblatt 434  Wetterfester Baustahl, Herausgeber:
Stahl-Informations-Zentrum
Merkblatt 822  Die Verarbeitung von Edelstahl Rostfrei, Herausgeber:
Informationsstelle Edelstahl Rostfrei
Merkblatt 823  Schweißen von Edelstahl Rostfrei, Herausgeber:
Informationsstelle Edelstahl Rostfrei

Weiterhin gelten sämtliche europäischen und nationalen Vorschriften,
Merkblätter, Stoff- und Prüfnormen usw. jeweils in ihrer aktuellen
Fassung. Als vereinbart gelten weiterhin die
Herstellerverarbeitungsangaben, Zulassungen und Empfehlungen der
jeweiligen Fachverbände.

02 Ausführung und Konstruktion
02.1 Allgemeine Hinweise zur Ausführung und Konstruktion

Der AN überprüft eigenverantwortlich am Bau die in den Zeichnungen
angegebenen Maße und klärt Unstimmigkeiten vor Arbeitsausführung mit dem
AG ab.

Ist Schweißen nur auf zinkfreiem Untergrund zulässig, sind die Flanken
auf einer Breite von mindestens 10 mm vollständig von Zink zu befreien.
Bei Schweißarbeiten in der Nähe von Bauteilen der Baustoffklasse B2 bzw.
B3 nach DIN 4102 Teil 1 sind geeignete Brandschutzmaßnahmen vom
Auftragnehmer zu treffen. Das gilt analog für oberflächenfertige
Bauteile anderer Baustoffklassen, insbesondere für glänzende, lackierte
und gläserne Oberflächen. Der Nachweis der Schweißerprüfung für die
entsprechenden Arbeiten kann vom Auftraggeber personenbezogen verlangt
werden. Ebenso kann der Nachweis über ausgebildete
Schweißaufsichtspersonen gemäß DIN EN ISO 14731 - Schweißaufsicht;
Aufgaben und Verantwortung, gefordert werden.

Alle notwendigen Schmiede-, Bohr- und Schweißarbeiten sind
grundsätzlich vor dem Verzinken auszuführen. Die Gewinde verzinkter
Gewindebolzen sind bei der Montage nicht nachzuschneiden, sondern
anzuschmelzen. Analog ist bei durch die Verzinkung unbeweglich
gewordenen Bändern und anderen beweglichen Teilen zu verfahren.

Die Verbindung von Bauteilen als lösbare oder nicht lösbare Verbindung
ist dem Auftragnehmer freigestellt, sofern sich nicht aus Plänen,
Beschreibungen, Werkzeichnungen oder Normen etwas anderes ergibt.

Dehnungs- und Montagestöße sind in ausreichender Zahl einzuplanen. Sie
sind so zu gestalten, dass eine geräuschlose und ungehinderte Bewegung
der Elemente untereinander und gegen den Baukörper gewährleistet ist.

Zur Verankerung der Stahlkonstruktion in dafür vorgesehene Bauelemente
sind nur Dübel mit bauaufsichtlicher Zulassung zu verwenden.

Es sind keine freie Enden von Handläufen und Geländern in Flucht- und
Rettungswegen von Gebäuden mit größerer Nutzeranzahl zulässig.

Bei dem Zusammenbau unterschiedlicher Metalle muss sichergestellt sein,
dass keine Kontaktkorrosion auftritt.

Für jegliche Beschichtungs-, Maler- und Lackierarbeiten sind
Probeflächen auszuführen. Diese sind nach angemessener Standzeit auf
Ihre Haftfähigkeit und Ihre Untergrundverträglichkeit zu prüfen.

Alle Teile sind vor dem Einbau ausreichend gegen Korrosion zu schützen.
In Feuchträumen sind nur nicht rostende Teile zu verwenden.
Feuerverzinkte Teile sind nicht zu fetten, sondern anderweitig (z.B. im
Chromsäurebad) zu passivieren. Fehlstellen und Beschädigungen sind auf
der Baustelle nach Möglichkeit mit Spritzverzinkung zu beseitigen,
anderenfalls ist Zinkstaubbeschichtung mit 94 - 96 % Zinkstaubanteil
zulässig. Schweißschlacken und Rauchniederschläge sind vorher zu
beseitigen. Zinknasen dürfen nicht abgeschlagen oder abgeschnitten
werden. Ein manuelles Bearbeiten oder Abschmelzen ist zulässig und ggf.
notwendig.

02.2 Geländer und Umwehrungen
Geländer sind so zu bemessen, dass sie die auftretenden Belastungen
ohne sichtbare Verformungen aufnehmen. Die Prüfung hat entsprechend ETB
mit weichem und hartem Stoß zu erfolgen. Des weiteren sind Längsstöße
und Schiebennähe bei thermischer Belastung zu bemessen. Der AN führt den
entsprechenden prüffähigen statischen Nachweis.

Der AN ist für die Bemessung aller Bauteile, Verbindungen und
Befestigungsmittel allein verantwortlich. Werden vom AG
Dimensionierungen genannt, so sind diese als gestalterischer Vorschlag
zu verstehen und durch den AN prüffähig nachzuweisen.

Sofern die Berechnungen des AN andere Dimensionierungen ergeben, als
die Gestaltungsvorschläge des AG vorsehen, so ist der AG rechtzeitig vor
Arbeitsausführung hierüber schriftlich in Kenntnis zu setzen.

02.3 Befestigung
Die Verankerung am Bau muss die temperaturbedingte Verformung
spannungsfrei aufnehmen können.

Die eingesetzten Dübel zur Befestigung müssen auf den Untergrund
abgestimmt sein; ihre Spreizkräfte dürfen keine zu großen inneren
Spannungen erzeugen. Bei nicht ausreichend festem Untergrund sind
Injektionsanker zu verwenden. Das Einschlagen von Schrauben in
Standarddübel ist nicht zulässig. Fehlbohrungen sind mindestens im
Abstand entsprechend der Tiefe des Bohrloches bzw. des fünffachen
Dübelaußendurchmessers zu korrigieren.

Befestigungen von schweren Bauteilen auf Wärmedämm-Verbundsystemen
dürfen nur mit wärmedämmenden und druckfesten Stützkörpern, Konsolen
oder sonstigen für den Zweck geeigneten Bauteilen ausgeführt werden.

Anschweißplatten sind rechtzeitig vom Auftragnehmer zum bauseitigen
Einbau in Stahlbetonbauteile zu liefern.
Bei den Befestigungen müssen brandschutztechnische Anforderungen
berücksichtigt werden.

02.4 Statik
Eine prüffähige statische Berechnung aller Konstruktionen /
Verankerungen ist rechtzeitig vor Ausführungsbeginn beim Prüfingenieur
einzureichen.

Grundsätzlich dürfen nur bauaufsichtlich zugelassene Befestigungs- und
Verbindungsmittel aus dem System eines Herstellers verwendet werden,
dabei sind die entsprechenden Zulassungen und Einbauvorschriften zu
beachten.

Soweit der AN nicht bauaufsichtlich zugelassene Systeme verwendet, sind
von ihm zu eigenen Lasten die erforderlichen Zustimmungen im Einzelfall
termingerecht zu erbringen.

02.5 Konstruktions- und Werkstattpläne
Vom AN erstellten Unterlagen müssen dem Tragwerksplaner, Architekten
und Prüfingenieur zur Prüfung und Freigabe vorgelegt werden, vor
Genehmigung dürfen die Werkstatt- bzw. Montagearbeiten nicht begonnen
werden.

Es sind nur Bauausführungen auf Basis der vom AG freigegebenen Pläne
zugelassen.
Eine freigegebene Planung entbindet den Auftragnehmer aber nicht von
seiner eigenen Prüfungs- und Hinweispflicht und von seiner
Planungsverantwortung. Diese bleiben unberührt.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u. ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Stahlgeländer, Aussen
Datum: 03.03.26

*Hinweis*
A) ALLGEMEINE VORBEMERKUNGEN
A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B) ALLGEMEINE TECHNISCHE VORBEMERKUNGEN
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Titel 01 Balkongeländer

#### Abschnitt 01.01 Allgemeine Leistungen und Vorarbeiten

**01.01.010 Baustelleneinrichtung**
Diese Position beinhaltet alle notwendige
Baustelleneinrichtungen
für Metallbauarbeiten, die zur vertragsgemäßen
Erfüllung der
Bauleistungen erforderlich sind. Geräte, Werkzeuge
sowie Magazincontainer
für Baustellengeräte, Materialcontainer, Müllentsorgung
(Baumischcontainer
bzw. Bauschuttcontainer),  mobilen zusätzlichen Bauzaun
(falls notwendig)
und gegebenenfalls Mannschaftscontainer. inkl. an- und
abtransportieren
sowie aufbauen und einrichten.

Hinweis: Diese Position beinhaltet Einrichten,
Vorhalten (für komplette
Leistungszeit) und Räumen der BE.
Menge: 1,000 psch

**01.01.020 Rückbau und Entsorgung von Bestandsgeländer aus Stahl**
Demontage und Entsorgung der Balkongeländer,
bestehend aus jeweils 3 Segmenten an der Vorderseite.

Material: Stahl
Länge: ca. 3,66 m
inkl. Befestigungsmaterial.

Hinweis: Die Demontage der Stahlgeländer ist ohne
Beschädigung der angrenzenden Bauteile vorzunehmen.

Zeitliche Trennung der Ausführung vom Rückbau zur
Montage der neuen Geländer.
Menge: 178,000 m
- 177,600, Zuordnung: 084
- 0,400, Zuordnung: 084

#### Abschnitt 01.02 Geländer

**01.02.010 Schutz Bauteile und Oberflächen**
Schutzbedürftige Bauteile wie z.B.: Böden und
Balkonbeschichtung, und sonstige Einbauteile mit
Abdeckvlies / Filzpappe / Folien während der Montage
von den Geländern schützen.
Menge: 240,000 m²

**01.02.020 Statische Berechnung für Absturzsicherung**
Erstellung einer statischen Berechnung als Nachweis
derFunktion der Doppelstabgitterzäune, montiert auf
Mauerscheiben,zur Erfüllung der Anforderungen an die
Absturzsicherung.
Darstellung der Befestigung auf Winkelelementen sowie
Ermittlungder erforderlichen Zaunpfosten inklusive
deren Abstände. Die vollständige Statik ist vor
Baubeginn der Bauleitung zur Prüfungvorzulegen.
Menge: 1,000 psch

**01.02.030 Stahlgeländer mit Handlauf und Füllung, H=110cm, B=ca. 3,66 m**
Pulverbeschichtetes Stahlgeländer mit Handlauf gemäß
Statik
nach örtlichem Aufmaß herstellen, liefern und
montieren.

Geländer (Absturzsicherung), bestehend aus:
- Obergurt/ Untergurt, Profilstahl, ca. 70/45mm
- Befestigung an den Seiten an Ober- und Untergurt, 2x
Flachstahl
und 2 x Schiebestutzen
- senkrechte Tragstäbe zwischen Ober- und Untergurt,
ca. 40/40mm
- senkrechte Tragstäbe zwischen Obergurt und Handlauf,
ca. 30/30mm
- waagerechte  Ausführung gemäß statischer Vorgabe
- aufgesetzter Handlauf Rundrohr, DN 40mm mind. 12cm
über Obergurt
- inkl. Befestigungsmaterial
- Füllung: HPL-Platten, Materialstärke und Befestigung
durchsturzsicher
gem. eigener Statik, Farbe aus Herstellerfarbkarte,
nach Wahl des AG, RAL6019 Weißgrün, Alternativ ->
RAL1034 Pastellgelb

Geländerbreite: ca. 3,70 m oder gem. konstruktivem
Erfordernis
(kann leicht variieren)
Höhe:  ca.  110cm

Sämtliche Stahlteile in feuerverzinkten Ausführung und
zusätzlich
pulverbeschichtet im Farbton RAL7006, Beigegrau.

Einbauort: Bestandsbalkone

Ausführungsbeispiel:
Menge: 48,000 Stk

**01.02.060 Winkel als Vorrichtung für mieterseitige Blumenkästen**
Winkel als Vorrichtung für mieterseitige Blumenkasten,
zum Einhängen am Handlauf,
liefern und herstellen.

Oberfläche: pulverbeschichtet
Farbe: wie Geländer
Anzahl: 6 Stück je Balkongeländer

Beispielabbildung:
Menge: 288,000 Stk

#### Abschnitt 01.03 Stundenlöhne

*Hinweis*
Der Bieter bestätigt, dass die aufgeführten
Lohnstundensätze unter Beachtung der preisrechtlichen
Vorschriften ermittelt worden sind und die üblichen
Berechnungsmerkmale vollständig beinhalten.
Mit den Lohnstundensätzen sind u.a. abgegolten:
Erschwerniszulagen, soweit die hierfür ursächlichen
Umstände vom Auftragnehmer zu vertreten sind
Tariflohn bzw. tatsächlich gezahlter Lohn
Zuschläge für vom Auftragnehmer zu vertretende
Überstunden, Nacht-, Sonn- und Feiertagsarbeit Entgelt
für übliche Wegezeiten
Lohnnebenkosten (z.B. Auslösung, Fahrgeld,
Personaltransportkosten, Verpflegungszuschuß, Übernachtungskosten)
Aufsichtspersonal, sofern nicht gesondert auszuweisen
Sozialaufwand (Arbeitgeberanteil)
Gemeinkosten der Baustelle
allgemeine Geschäftskosten
vermögensbildende Maßnahmen
Vorhaltekosten für Werkzeug und Kleingeräte
Wagnis und Gewinn
Leistungen im Stundenlohn werden grundsätzlich nur dann
vergütet, wenn sie vor ihrem Beginn vereinbart werden.
Unmittelbar nach erbrachter Leistung sind die
Stundenlohnnachweise schriftlich vorzulegen und von der
Bauleitung gegenzeichnen zu lassen.
Bei Stundenlohnarbeiten müssen die Nachweise enthalten
Art der ausgeführten Leistung
Ort und Datum sowie die Dauer der Arbeiten (mit
Uhrzeitangabe)
Anzahl der eingesetzten Arbeitskräfte
Materialverbrauch
bei Maschinen- und Kfz-Einsatz Angaben zum Typ
Stundenverrechnungssätze für Baumaschinen, Geräte und
Fahrzeuge enthalten sämtliche Aufwendungen, wie:
Kosten für Bedienungspersonal
Kosten für Verbrauch von Betriebsstoffen und Energie
Vorhaltung
Reparaturkosten
Wartung
Der Verrechnungssatz gilt für das auf der Baustelle
befindliche Objekt vom Zeitpunkt des Einsatzes einschl.
technologisch bedingter Wartezeiten und notwendiger
ständiger Besetzung mit Bedienungspersonal.
Materialpreise - sofern gesondert gefordert - gelten
frei Baustelle incl. Verpackungs-und Entladekosten.

**01.03.010 Facharbeiter**
*** Bedarfsposition ohne GB
Arbeiten, welche nicht in den Positionen erfasst sind
und
gegen Nachweis zur Ausführung kommen: Facharbeiter

Stundenlohnarbeiten müssen vor Ausführung durch die
Bauleitung angeordnet werden.
Menge: 1,000 h

**01.03.020 Helfer**
*** Bedarfsposition ohne GB
Arbeiten, welche nicht in den Positionen erfasst sind
und
gegen Nachweis zur Ausführung kommen: Helfer

Stundenlohnarbeiten müssen vor Ausführung durch die
Bauleitung angeordnet werden.
Menge: 1,000 h

**01.03.030 Zulage für Arbeiten an Wochenenden (Samstag + Sonntag)**
*** Bedarfsposition ohne GB
Zulage für Arbeiten an Wochenenden (Samstag + Sonntag).

Aufschlag pro Stunde Arbeitseinsatz (Vorarbeiter /
Facharbeiter / Helfer)
Menge: 1,000 h
